# Hoja de partición interior, de fábrica de bloque de hormigón celular para revestir

- Propiedad del archivo: CYPE Ingenieros S.A.
- Formato: FIEBDC-3/2016
- Programa: Generador de precios de la construcción. CYPE Ingenieros, S.A.
- Fecha: 03/07/2024
- Divisa: EUR
- Costes indirectos: 3 %
- IVA: 21 %

## F Fachadas y particiones

### FF Fábrica no estructural

#### FFQ Hoja para revestir en partición

**FFQ025** m² Hoja de partición interior, de fábrica de bloque de hormigón celular para revestir.
Hoja de partición interior, de 8,5 cm de espesor, de fábrica de bloque de hormigón celular curado en autoclave, SILENSO 85, "BAUBLOCK", 60x25x8,5 cm, para revestir, recibida con mortero cola, "BAUBLOCK". Dintel prefabricado L-TEC. Incluso elementos de anclaje de acero galvanizado en caliente, para fijación de la fábrica a la estructura.
Incluye: Replanteo y trazado en el forjado de los tabiques a realizar. Marcado en los pilares de los niveles de referencia general de planta y de nivel de pavimento. Asiento de la primera hilada sobre capa de mortero. Colocación y aplomado de miras de referencia. Colocación, aplomado y nivelación de cercos y precercos de puertas y armarios. Tendido de hilos entre miras. Corte de las piezas. Colocación de las piezas por hiladas a nivel. Colocación de los anclajes. Recibido a la obra de cercos y precercos. Realización de todos los trabajos necesarios para la resolución de los huecos. Encuentro de la fábrica con el forjado superior.
Criterio de medición de proyecto: Superficie medida según documentación gráfica de Proyecto, sin duplicar esquinas ni encuentros, deduciendo los huecos de superficie mayor de 3 m². En los huecos que no se deduzcan, están incluidos los trabajos de realizar la superficie interior del hueco.
Criterio de medición de obra: Se medirá la superficie realmente ejecutada según especificaciones de Proyecto, sin duplicar esquinas ni encuentros, deduciendo los huecos de superficie mayor de 3 m². En los huecos que no se deduzcan, están incluidos los trabajos de realizar la superficie interior del hueco.

| Código | Ud | Descripción | Rendimiento | Precio | Importe |
|---|---|---|---|---|---|
| mt09mif010ea | t | Mortero industrial para albañilería, de cemento, color gris, categoría M-10 (resistencia a compresión 10 N/mm²), suministrado en sacos, según UNE-EN 998-2. (material) | 0.011 | 61.98 | 0.682 |
| mt02bhb010rbob | Ud | Bloque de hormigón celular curado en autoclave, SILENSO 85, "BAUBLOCK", 60x25x8,5 cm, densidad 500 kg/m³, conductividad térmica 0,13 W/(mK), con un aislamiento a ruido aéreo de 36 dBA, Euroclase A1 de reacción al fuego según UNE-EN 13501-1, para revestir, según UNE-EN 771-4. (material) | 7 | 1.81 | 12.670 |
| mt09mib010c | kg | Mortero cola, "BAUBLOCK", compuesto por cemento Portland, áridos seleccionados y aditivos especiales, de aplicación en fábricas de bloque de hormigón celular, suministrado en sacos de 25 kg, tipo T según UNE-EN 998-2. (material) | 0.024 | 3.6 | 0.086 |
| mt07aaa040a150 | Ud | Repercusión, por m² de hoja principal de fábrica de bloque de hormigón celular para revestir, de elementos de anclaje de acero galvanizado en caliente, para fijación de la fábrica a la estructura. (material) | 1 | 1.5 | 1.500 |
| mt02bhb110e | Ud | Dintel prefabricado de hormigón celular curado en autoclave, L-TEC, "BAUBLOCK", de 8,5 cm de anchura, 25 cm de altura y 150 cm de longitud, densidad 500 kg/m³, conductividad térmica 0,13 W/(mK), Euroclase A1 de reacción al fuego según UNE-EN 13501-1, para revestir, según UNE-EN 771-4. (material) | 0.2 | 26.75 | 5.350 |
| mt50spa050m | m³ | Tablón de madera de pino, dimensiones 20x7,2 cm. (material) | 0.001 | 439.2 | 0.439 |
| mt50spa081a | Ud | Puntal metálico telescópico, de hasta 3 m de altura. (material) | 0.003 | 19.25 | 0.058 |
| mt50spa101 | kg | Clavos de acero. (material) | 0.011 | 1.87 | 0.021 |
| mt13blw110a | Ud | Aerosol de 750 cm³ de espuma de poliuretano, de 22,5 kg/m³ de densidad, 140% de expansión, 18 N/cm² de resistencia a tracción y 20 N/cm² de resistencia a flexión, conductividad térmica 0,04 W/(mK), estable de -40°C a 100°C; para aplicar con pistola; según UNE-EN 13165. (material) | 0.001 | 7.2 | 0.007 |
| mo021 | h | Oficial 1ª construcción en trabajos de albañilería. (mano de obra) | 0.245 | 22.13 | 5.422 |
| mo114 | h | Peón ordinario construcción en trabajos de albañilería. (mano de obra) | 0.145 | 20.78 | 3.013 |
| % | % | Costes directos complementarios | 2 % | 29.248 | 0.585 |
|  |  | Costes directos |  |  | 29.833 |

Residuos:
- colocación: mt09mif010ea; factor de residuo 0.0189
- colocación: mt02bhb010rbob; factor de residuo 0.0132
- colocación: mt09mib010c; factor de residuo 0.0063
- colocación: mt02bhb110e; factor de residuo 0.0132
- colocación: mt50spa050m Tablón de madera de pino, dimensiones 20x7,2 cm; factor de residuo 1
- colocación: mt50spa081a Puntal metálico telescópico, de hasta 3 m de altura; factor de residuo 1
- colocación: mt50spa101 Clavos de acero; factor de residuo 0.0045
- colocación: mt13blw110a; factor de residuo 0.024

## Recursos

**mt09mif010ea** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt02bhb010rbob** Ud Bloque de hormigón celular curado en autoclave
Datos técnicos: Coste energético 23.975 MJ; Emisión de CO2 2.417 kg; Código LER 17 01 01; Masa del elemento 6.38 kg; Volumen 0.004253 m3
Residuos:
- embalaje: re170201 Madera; rendimiento 0.017 kg
- embalaje: re170203 Plástico; rendimiento 0.005 kg

**mt09mib010c** kg Mortero cola, "BAUBLOCK"
Datos técnicos: Coste energético 2.394 MJ; Emisión de CO2 0.194 kg; Código LER 17 01 01; Masa del elemento 1 kg; Volumen 0.000667 m3
Residuos:
- embalaje: re150101 Envases de papel y cartón; rendimiento 0.014 kg
- embalaje: re170201 Madera; rendimiento 0.001 kg
- embalaje: re170203 Plástico; rendimiento 0.003 kg

**mt02bhb110e** Ud Dintel prefabricado de hormigón celular curado en autoclave
Datos técnicos: Coste energético 37.654 MJ; Emisión de CO2 3.982 kg; Código LER 17 01 01; Masa del elemento 10.5 kg; Volumen 0.007 m3
Residuos:
- embalaje: re170201 Madera; rendimiento 0.017 kg
- embalaje: re170203 Plástico; rendimiento 0.005 kg

**mt50spa050m** m³ Tablón de madera de pino, dimensiones 20x7,2 cm
Datos técnicos: Coste energético 78108.000 MJ; Emisión de CO2 -1069.500 kg; Código LER 17 02 01; Masa del elemento 575 kg; Volumen 0.522727 m3

**mt50spa081a** Ud Puntal metálico telescópico, de hasta 3 m de altura
Datos técnicos: Coste energético 97.317 MJ; Emisión de CO2 5.049 kg; Código LER 17 04 05; Masa del elemento 9.9 kg; Volumen 0.004714 m3

**mt50spa101** kg Clavos de acero
Datos técnicos: Coste energético 9.830 MJ; Emisión de CO2 0.510 kg; Código LER 17 04 05; Masa del elemento 1 kg; Volumen 0.000476 m3

**mt13blw110a** Ud Aerosol de 750 cm³ de espuma de poliuretano
Datos técnicos: Coste energético 4.178 MJ; Emisión de CO2 0.208 kg; Código LER 17 06 04; Masa del elemento 0.01875 kg; Volumen 0.000031 m3
Residuos:
- embalaje: re150104 Envases metálicos. (componente de residuo); rendimiento 0.15 kg; Código LER 15 01 04; Masa del elemento 1 kg; Volumen 0.001667 m3
