# Hoja de partición interior, de fábrica de bloque de hormigón celular para revestir

- Propiedad del archivo: CYPE INGENIEROS, S.A.
- Formato: FIEBDC-3/2002
- Divisa: EUR
- Costes indirectos: 3.00 %
- IVA: 21.00 %

## F Fachadas y particiones

### FF Fábrica no estructural

#### FFQ Hoja para revestir en partición

**FFQ025** m² Hoja de partición interior, de fábrica de bloque de hormigón celular para revestir.
Hoja de partición interior, de 8,5 cm de espesor, de fábrica de bloque de hormigón celular curado en autoclave, SILENSO 85, "BAUBLOCK", 60x25x8,5 cm, para revestir, recibida con mortero cola, "BAUBLOCK". Dintel prefabricado L-TEC. Incluso elementos de anclaje de acero galvanizado en caliente, para fijación de la fábrica a la estructura.
Incluye: Replanteo y trazado en el forjado de los tabiques a realizar. Marcado en los pilares de los niveles de referencia general de planta y de nivel de pavimento. Asiento de la primera hilada sobre capa de mortero. Colocación y aplomado de miras de referencia. Colocación, aplomado y nivelación de cercos y precercos de puertas y armarios. Tendido de hilos entre miras. Corte de las piezas. Colocación de las piezas por hiladas a nivel. Colocación de los anclajes. Recibido a la obra de cercos y precercos. Realización de todos los trabajos necesarios para la resolución de los huecos. Encuentro de la fábrica con el forjado superior.
Criterio de medición de proyecto: Superficie medida según documentación gráfica de Proyecto, sin duplicar esquinas ni encuentros, deduciendo los huecos de superficie mayor de 3 m². En los huecos que no se deduzcan, están incluidos los trabajos de realizar la superficie interior del hueco.
Criterio de medición de obra: Se medirá la superficie realmente ejecutada según especificaciones de Proyecto, sin duplicar esquinas ni encuentros, deduciendo los huecos de superficie mayor de 3 m². En los huecos que no se deduzcan, están incluidos los trabajos de realizar la superficie interior del hueco.

| Código | Ud | Descripción | Rendimiento | Precio | Importe |
|---|---|---|---|---|---|
| mt09mif010ea | t | Mortero industrial para albañilería, de cemento, color gris, categoría M-10 (resistencia a compresión 10 N/mm²), suministrado en sacos, según UNE-EN 998-2. (material) | 0.011 | 61.98 | 0.68 |
| mt02bhb010rbob | Ud | Bloque de hormigón celular curado en autoclave, SILENSO 85, "BAUBLOCK", 60x25x8,5 cm, densidad 500 kg/m³, conductividad térmica 0,13 W/(mK), con un aislamiento a ruido aéreo de 36 dBA, Euroclase A1 de reacción al fuego según UNE-EN 13501-1, para revestir, según UNE-EN 771-4. (material) | 7.000 | 1.81 | 12.67 |
| mt09mib010c | kg | Mortero cola, "BAUBLOCK", compuesto por cemento Portland, áridos seleccionados y aditivos especiales, de aplicación en fábricas de bloque de hormigón celular, suministrado en sacos de 25 kg, tipo T según UNE-EN 998-2. (material) | 0.024 | 3.60 | 0.09 |
| mt07aaa040a150 | Ud | Repercusión, por m² de hoja principal de fábrica de bloque de hormigón celular para revestir, de elementos de anclaje de acero galvanizado en caliente, para fijación de la fábrica a la estructura. (material) | 1.000 | 1.50 | 1.50 |
| mt02bhb110e | Ud | Dintel prefabricado de hormigón celular curado en autoclave, L-TEC, "BAUBLOCK", de 8,5 cm de anchura, 25 cm de altura y 150 cm de longitud, densidad 500 kg/m³, conductividad térmica 0,13 W/(mK), Euroclase A1 de reacción al fuego según UNE-EN 13501-1, para revestir, según UNE-EN 771-4. (material) | 0.200 | 26.75 | 5.35 |
| mt50spa050m | m³ | Tablón de madera de pino, dimensiones 20x7,2 cm. (material) | 0.001 | 439.20 | 0.44 |
| mt50spa081a | Ud | Puntal metálico telescópico, de hasta 3 m de altura. (material) | 0.003 | 19.25 | 0.06 |
| mt50spa101 | kg | Clavos de acero. (material) | 0.011 | 1.87 | 0.02 |
| mt13blw110a | Ud | Aerosol de 750 cm³ de espuma de poliuretano, de 22,5 kg/m³ de densidad, 140% de expansión, 18 N/cm² de resistencia a tracción y 20 N/cm² de resistencia a flexión, conductividad térmica 0,04 W/(mK), estable de -40°C a 100°C; para aplicar con pistola; según UNE-EN 13165. (material) | 0.001 | 7.20 | 0.01 |
| mo021 | h | Oficial 1ª construcción en trabajos de albañilería. (mano de obra) | 0.287 | 22.13 | 6.35 |
| mo114 | h | Peón ordinario construcción en trabajos de albañilería. (mano de obra) | 0.170 | 20.78 | 3.53 |
| % | % | Costes directos complementarios | 2 % | 30.70 | 0.61 |
|  |  | Costes directos |  |  | 31.31 |
